# + Hort Dissenchen
Angebotsaufforderung (GAEB 90, DA83)
Währung: EUR
Auftraggeber: Stadt Cottbus

## Zusätzlicher Text
Vorbemerkungen zum Bauvorhaben

Sanierung und Erweiterung Grundschule und Hort Dissenchen
Neubau Haus B

Anschrift:  Dissenchener Schulstraße 1, 03052 Cottbus

Baubeschreibung:
Im Rahmen der Baumaßnahme erhält die Grundschule Dissenchen einen Neubau
 als Erweiterungsbau. Die bestehenden Gebäude werden saniert und barrier
efrei gemacht. Die Außenanlagen werden komplett neu gestaltet.

Auf dem Schulgrundstück befinden sich folgende Gebäude:

Haus A: Altbau verklinkert, 2-geschossiger Mauerwerksbau, bestehend aus
Erd- und Obergeschoß mit Spitzboden und Teilunterkellerung sowie Sparren
dach.

Haus B: Neubau mit Klassenzimmern und Mehrzweckräumen, Flachdach

Haus C: Schulgebäude, 3-geschossiger Mauerwerksbau, bestehend aus Erd-,
Ober- und Dachgeschoß mit Unterkellerung, barriererfreie Erweiterung, Sp
arrendach

Nebengebäude: Garagenkomplex mit Schuppen, Mauerwerksbau, 1-geschossig,
Pultdach, Abbruch der Garagen, Instandsetzung des Schuppens

In diesem Los sind die Arbeiten für das Haus B enthalten!

Zufahrt: Die Zufahrt erfolgt direkt über Dissenchener Schulstraße 1, 030
52 Cottbus

Rauchverbot:
Im gesamten Gebäude, sowie auf dem Schulhof (außerhalb der BE-Fläche) is
t absolutes Rauchverbot.

Schulbetrieb:
Die gesamte Baumaßnahme findet unter laufendem Schul- und Hortbetrieb st
att. Einschränkungen und Schutzmaßnahmen sind zu berücksichtigen.

Baustelleneinrichtung:
Das Errichten, Vorhalten und Räumen der Baustelleneinrichtung ist in den
 EP´s abgegolten, wenn nicht Einzelpositionen gesondert im LV ausgewiese
n sind. Das Errichten und Vorhalten der Baustelleneinrichtung ist nur en
tsprechend der genehmigten Planunterlagen (BE-Plan) möglich. Lagerfläche
n über den ausgewiesenen Anteil im BE-Plan hinaus sind nicht möglich, di
e Lagerung von Werkzeug und Material im Gebäude ist nur nach Abstimmung
mit der Bauleitung durchzuführen.

Lagerflächen:
Lagerflächen befinden sich nur im Bereich des Grundstücks nach Abstimmun
g, Materialablagerungen außerhalb dieser Flächen und außerhalb des Grund
stücks sind nicht möglich.

Anschlüsse:
Baustrom:  230/400V, bis 32A, Anschlussleistung Kran bis 44kVA
Bauwasser:  ½ zoll  ist vorhanden
Abrechnung: entspr. der Besonderen Vertragsbedingungen - siehe Beiblatt

WC-Anlagen:
Werden im Rahmen der zentralen Baustelleneinrichtung gestellt.

Brandschutz:
Für die Durchführung von Heißarbeiten, Trenn- und Schweißarbeiten ist ei
n Schweißerlaubnisschein beim zuständigen Immobilienamt zu beantragen.

Ausführungsfristen:
Die in den Vertragsbedingungen benannten Ausführungstermine sind zwingen
d einzuhalten.

2-Schichtbetrieb:
Für die termingerechte Durchführung der Arbeiten ist nach Notwendigkeit
 und Aufforderung durch den AG ein 2-schichtiger Betrieb vorzusehen.

Besondere Verkehrssicherung:
Die vorhandenen baulichen Anlagen sind für den Zeitraum der Bauarbeiten
vor Beschädigungen und Verunreinigungen zu schützen. Staubentwicklung un
d Verschmutzungen müssen weitgehend vermieden werden.

Weitere Unternehmer auf der Baustelle:
Bei der Ausführung der ausgeschriebenen Leistungen sind gleichzeitige Ba
uausführungen anderer Gewerke geplant.

Beräumung Baustelle:
Die Arbeitsplätze sind täglich nach Beendigung der Arbeiten aufzuräumen
und anfallende Stoffe (Verpackungsmaterial, Schutt usw.) eigenverantwort
lich zu beseitigen. Arbeitsflächen sind täglich besenrein zu verlassen u
nd bei Gefahr abzusperren. Öffentliche Verkehrsflächen sind je nach Vers
chmutzungsgrad eigenverantwortlich zu reinigen. Aufwendungen dafür sind
in den EP einzukalkulieren.

Bautagesberichte des AN:
Der AN verpflichtet sich zum Führen von Bautagesberichten.

Sonstiges:
Erschwerte Transportbedingungen für die Lieferung von Materialien sind i
n allen Einzelheiten vor Beginn der Arbeiten mit dem AG zu besprechen un
d angemessen in der Preisgestaltung zu berücksichtigen

Anlagenverzeichnis:
Folgende Pläne liegen zur Angebotsabgabe zur Information bei:

1.01 Baustelleneinrichtung 1.BA
2.02 Grundriss EG
2.03 Grundriss OG
2.04 Dachaufsicht
3.01 Schnitte A-B-C
3.02 Schnitt D
4.01 Ansichten Haus AB
4.02 Ansichten Wanddurchbrüche

S-01e
S-02f
S-03c
S-04e
S-05a
S-06a Treppen

## Metallbau - Türen
Datum: 09.01.26

### Los 01 Metallbau - Türen

#### Hauptabschnitt 01.01 Außentüren

*Hinweis*
Allgemein
Die Angaben der formalen Profilabmessungen (Bautiefen u
nd Ansichtsbreiten) und der Konstruktionsmerkmale sind
zu berücksichtigen. Abweichungen von den hier gemachten
 Angaben werden in den jeweiligen Positionsbeschreibung
en aufgeführt.

Gegebenenfalls aus statischen und aus formalen Gründen
verstärkte Profile werden an dieser Stelle nicht genann
t.

Vom Auftraggeber gewünschte formale Profilabmessungen e
ntbinden den Auftragnehmer nicht von der Verpflichtung
zu einem statischen Nachweis.

Soweit nicht in den Systembeschreibungen andersweitig b
eschrieben, sind die Verglasungsdichtungen so geformt,
dass sie für den Betrachter nicht in Form eines breiten
 Randes in Erscheinung treten.

Nachweispflicht u. Dimensionierung
Auf der Basis der Berechnung und/oder der Tabellenwerte
 ist der Nachweis mit folgender Dimensionierung für all
e tragenden Profile in prüfbarer Form zusammen mit den
Werkzeichnungen vorzulegen.

Tür-System
Hochwärmegedämmtes Tür-System mit ca. 75-80 mm Grundbau
tiefe, für nach außen öffnende 1flg.- Anschlagtüren, In
nen- und Außenseite flächenbündig.

Konstruktionsmerkmale:
Innen und außen flächenbündige Türkonstruktion mit beid
seitig umlaufender ca. 5 mm Schattenfuge.

Die Verbundleisten sind mit Schaumdämmstoff für hohe Wä
rmedämmung ausgestattet. Die Türflügelprofile sind mit
geteilten Verbundleisten bestückt.

Alle Eck- und T-Verbindungen werden mit Schweißung kraf
tschlüssig verbunden. Die angepressten Anschläge erhalt
en in den T-Stößen außerdem Stoß-Dichtstücke.

Doppelte, dreiseitige Anschlagdichtung, Übergang zur au
tomatischen Senkdichtung ohne Einsatz von speziellen Di
chtstücken. Thermische Isolationsebene innerhalbd er ge
samten Konstruktion, auch in Eck- und Sprossenbereichen
, durchgehend.

Die Abdichtung der T-Stöße erfolgt mittels Dichtkissen
und mit dauerelastischen Dichtstoffen im Bereich der St
oß-Dichtstücke.

Die Eckverbinder der Flügelprofile sind mit Führungsbuc
hsen für eine klapperfreie Führung der Treibstangen aus
 gestattet.

Die Türflügel sind mit einem 4-seitig umlaufenden, auf
Gehrung gefertigten Flügelprofil auszuführen.

Das Türelement ist mit rechteckigen Glasleisten auszust
atten. Die Montage der Glasleisten erfolgt mittels tole
ranz ausgleichenden Kunststoffhaltern.

Um eine einwandfreie Falzgrundbelüftung sicherzustellen
, sind Klotzungsbrücken einzusetzen.

Der untere Türabschluss ist barrierefrei über die gesam
te Breite des Elementes, mit einer Stahl verzinkten Ans
chlagschwelle, Höhe max. 20 mm und einem Dichtungssyste
m für den Dichtschluss bei einem Prüfdruck bis 150 PA n
ach DIN EN 12208 auszustatten.

Die Abdichtung zu den Füllungen erfolgt durch spezielle
 EPDM-Dichtungen. Die Profilanschlagseite ist mit einer
 koextrudierten EPDM/Moosgummi-Dichtung auszuführen.

Verglasung (formale Regelungen, Hinweise)
Die nachfolgende Beschreibung stellt eine allgemeine Re
gelung für die Lieferung und das Einsetzen der Verglasu
ng in Alu Bauelemente dar.

Die Kosten für die Ermittlung der Glasmaße sind in die
Angebotspreise einzurechnen, eine gesonderte Vergütung
erfolgt hierfür nicht.

Zum Lieferumfang der Verglasungsarbeiten gehören alle h
ierfür erforderlichen Dichtungen und deren Einbau, eins
chließlich der dicht auszuführenden Eckausbildungen und
 Stöße. Weiterhin mitzuliefern sind alle erforderlichen
 Dichtstoffe, Glasauflager und Klotzungsbrücken.

Die Dicken der Einzelscheiben sind unter Berücksichtigu
ng der Scheibengrößen und der Lastannahmen nach den Bem
essungstabellen des Glas-Herstellers zu ermitteln.

Die Eignung der vorgeschlagenen Glasaufbauten ist für d
en jeweiligen Anwendungsfall hinsichtlich Glasarten, Gl
asdicken und Abmessungen vom Auftragnehmer zu prüfen. D
ies trifft insbesondere auf die Anforderungen der jewei
ligen Landesbau-ordnung, die Vorschriften der Unfallver
sicherung und der Bau-Berufsgenossenschaften oder sonst
ige, anzuwendende Vorschriften zu.

Es sind die allgemeinen Richtlinien für die fachgerecht
e Verglasung von Isolierglas in der aktuellen Fassung z
u beachten!

Sonnenschutz-Iso-Glas, VSG / VSG, g-Wet =< 0,54
Farbton neutral, Reflexion schwach

Glasaufbau:
Glasart außen: VSG
Gasfüllung
SZR: ca. 16 mm
Glasart innen: VSG

- mit thermisch verbessertem Randverbund

Technische Daten:
U-Wert Ug <=1,1 W/m²K
Der angegebene Ug-Wert gemäß GEG Nachweis.

Die Glasstärken sind nach den statischen, konstruktiven
, wärme- und schallschutztechnischen Anforderungen zu e
rmitteln.

Beschläge für Türen
Die Ausführung und die Anordnung der Türbänder ist unte
r Berücksichtigung der Lastannahmen nach den Bemessungs
 tabellen des Herstellers vorzusehen. Türbänder der Geb
rauchsklasse 3 nach DIN EN 1935, Korrosionsbeständigkei
t der Klasse 4 nach DIN EN 1670, Bandklasse 13 nach DIN
 EN 1935, Abmessung 22 x 170 mm, einzubauen.
Die gesamte Technik für die sichere Verankerung und die
 Feinjustierung ist im Türfalz angeordnet. In die Hohlk
ammern der Rahmenprofile sind entsprechende - zum Türel
ement gehörende - Futterplatten einzubringen. Ohne den
Türflügel auszuhängen, kann eine Feinjustierung - in de
r Höhe bis 3 mm und seitlich bis 1,5 mm - vorgenommen w
erden.

Die Stulpbleche der einzusetzenden Schlösser und die Sc
hließbleche müssen aus Edelstahl bestehen. Die Befestig
ung dieser Bauteile erfolgt mittels in die Endstücke in
tegrierten Dübeln.

Notausgangsverschlüsse:
Ein Notausgangsverschluss muss so gebaut sein, dass er
die Tür von der Innenseite mit einer einzigen Handbetät
igung innerhalb 1 Sekunde freigibt, ohne dass ein Schlü
ssel oder eine vergleichbare Vorrichtung erforderlich i
st. Die Sicherheitsmerkmale des Beschlages müssen den F
orderungen nach DIN EN 179 entsprechen.

System-Zubehör:
Lieferung und Einbau Zubehörteile wie Zylinder-Rosetten
, Drückerstifte, Dichtstücke, Befestigungszubehör und F
ußpunktabdichtungen

Hinweis:
Laut DIN EN 1125 und DIN EN 179 dürfen diese Türen mit
einem max. Flügelgewicht von 200 kg und einer Größe von
  max. 1,3 m x 2,5 m (1-flg. Tür) bzw. 2,6 m x 2,5 m (2
-flg. Tür) geplant und ausgeführt werden. Abweichungen
müssen separat durch die zuständige Bauaufsichtsbehörde
genehmigt werden.
Die Kosten für ggf. erforderliche Abweichungen sind in
den EP mit einzurechnen.

Anschlüsse (formale Regelungen)

Allgemeine Hinweise:
Die Ausbildung der Türanschlüsse ist gemäß der nachfolg
enden Beschreibungen vorzunehmen.

Die bauphysikalischen Einwirkungen durch das Raumklima
und das Außenklima sind zu berücksichtigen. Die Anschlü
sse zum Baukörper müssen den Anforderungen aus Wärme-,
Schall- und Feuchteschutz gerecht werden.
Die Anforderungen an die Anschlussfugenausbildung sind
in DIN 4108-7, DIN 4109 sowie DIN 18355 enthalten. Für
nähere Informationen wird der Leitfaden zur Montage der
 RAL-Gütegemeinschaften Fenster und Haustüren, Frankfur
t  a. M. empfohlen.

Die Konstruktionen sind so zu gestalten, dass ein Feuch
teausgleich nach außen ermöglicht wird. Ein Feuchteausg
leich kann sichergestellt werden, wenn raumseitig Dicht
materialien mit höherem Diffusionswiderstand verwendet
werden als außenseitig und/oder auf der Außenseite witt
erungsgeschützte Öffnungen eingeplant werden. Äußere Ei
nflüsse, wie Bauwerksbewegungen, dürfen die Abdichtunge
n nicht in ihrer Funktion beeinträchtigen.

Die Anschlussfugenabdichtung vom Baukörper zum Element
zur kalten Außenseite sowie zur warmen Innenseite, ist
entsprechend der Anforderungen aus dem Wärmeschutznachw
eis auszuführen, dieses kann mit Dichtungsfolien erfolg
en.

Die Folien sind vor Erstellung der Außenschale anzubrin
gen.

Materialdicke: 0,6 mm
Folienbreite seitlich: ca. 250 mm
Folienbreite oben: ca. 250 mm
Folienbreite unten: ca. 350 mm

Die technischen Informationen der Hersteller für Dichtu
ngsfolien sind zu beachten.

Die Fugen zwischen Elementrand und dem Baukörper sind v
ollflächig mit Mineralwolle zu verfüllen.

Anschluss seitlich und oben:

Die Elemente sind innerhalb der Konstruktion des Baukör
pers in der Leibung mit Anschlägen anzuordnen. Hierfür
müssen statisch ausreichend dimensionierte verzinkte St
ahlwinkel montiert werden, diese sind in den EP mit ein
zuklakulieren.

Innen ist die Anschlussfugenabdichtung mit einer Dichtu
ngsfolie auszuführen (s.o.). Die technischen Informatio
nen der Dichtungsfolie sind zu beachten.

Aussen ist die Anschlussfugenabdichtung mit einer Dicht
ungsfolie auszuführen (s.o.) Die technischen Informatio
nen der Dichtungsfolie sind zu beachten.

Die Befestigung und die Ausführung des obersten Abschlu
ss ist so zu wählen, dass Bauwerksverformungen von 10mm
 aufgenommen werden können.

Anschluss unten (Türen) Bodenschwelle:

Die Höhe des Fußbodenaufbaues beträgt ca. 150 mm.

Der Anschluss unten im Bereich der Türen ist mit einer
zum Türelement gehörenden barrierefreien Bodenschwelle
und einer Trennschiene auszustatten. Die Abdichtung erf
olgt innen und außen mit einer EPDM-Dichtungsfolie.

Raumseitig ist die Basiskonstruktion für den Anschluss
einer bauseits zu erbringenden Fußbodenkonstruktion vor
zurichten, dazu ist ein Winkel zu liefern, welcher als
Fußbodenabschluss dient.

Unterhalb der Türschwelle ist eine aufgeständerte Stahl
 rohrkonstruktion, verzinkt, anzubringen, um die Türanl
age abzustützen. Türanlage liegt vor der Rohbaukonstruk
tion entsprechende Konsolen für die Rückverankerung sin
d in den EP mitzukalkulieren.

Der Zwischenraum unterhalb der Basis und des Rohfußbode
ns ist allseitig mit Wärmedämmung auszufüllen.

Die Wärmedämmung ist außerdem mit einer Abdeckung ( t=
3,0 mm), verdeckte Befestigung, anzubringen.

Die Sockelhöhen sind auf den Aufbau der anschließenden
Basispunkte abzustimmen.

Verankerung Tür
Die Verankerung von Türelementen hat gemäß DIN 18056 zu
 erfolgen.

Die Befestigung des Blendrahmens erfolgt - mit für den
jeweiligen Einbaufall geeigneten Dübeln- am Baukörper.

Der Abstand und die Anzahl der Verankerungsstellen ist
anhand des statischen Nachweises zu ermitteln.

Alle Bauteile der Verankerungen müssen so ausgebildet s
ein, dass sie die auf die einwirkenden Kräfte sicher au
fnehmen und auf das Tragwerk des Baukörpers übertragen.

**01.01.010 Werkstattzeichnungen und Nachweisführung**
Werkplanung durch den Auftragnehmer für Außentüren

Werkstattzeichnungen, statische Nachweisführung, Glasst
atik, Wärmeschutznachweisberechnungen, Schallschutznach
weise der einzelnen Elemente durch den AN für die Gesam
tleistung, einschl. kompletter Kostenübernahme.

Werkplanung mit den dazugehörigen Detailzeichnungen und
 Montageplänen erstellen, insbesondere die unterschiedl
ichen Bauteilanschlüsse und Abschlüsse an verschiedene
Baukörper sind zu berücksichtigen.

Des Weiteren hat die Werkplanung alle Angaben zu enthal
ten, die zur fachtechnischen Prüfung entsprechend den A
nforderungen für die Prüfstatik und zur Beurteilung der
 Übereinstimmung mit  dem Leistungsverzeichnis und dem
Projekt erforderlich sind.

Die Ausführung der Leistung erfolgt erst nach Freigabe
der Werkplanung.
Menge: 1,000 psch

**01.01.020 Alu-Glas-Tür-Element AT 1.01, AT 1.05**
Alu-Glas-Tür-Element als 1-flüglige Außentür mit Seiten
teil entsprechend "Hinweise Außentüren" zuvor und folge
nden Angaben herstellen, liefern und einbauen:

Ausführung Türart, einflüglige Ausgangstür mit Seitente
il, festverglast, nach außen öffnend:
· Gangflügel Notausgangstür nach DIN EN 179
· Einbruchhemmung in RC 2, nach DIN EN 1627
· Beschlag für 1-flügelige Paniktüren Schließfunktion B
 (gem. DIN EN 179)
· Ganzglastür, wärmegedämmtes Aluminium Tür-System
· 75 mm Grundbautiefe.
· Öffnungsrichtung gemäß Freigabe WP, AT 1.01 und AT 1.
05 spiegelbildlich

Abmessung gesamt ca.: bxh: 2010/2640mm
Abmessung Türflügel ca. bxh: 1250/2640 mm
einschließlich 300mm Bodeneinstandsprofil

Konstruktionsmerkmale
außen flächenbündige Türkonstruktion mit außen umlaufen
der Schattenfuge, 5- bzw. 3-Kammer Profilaufbau, besteh
end aus drei bzw. zwei Aluminiumschalen. Die 3-Kammer T
ürflügelprofile sind als "schubloser Verbund" auszuführ
en.
Die Entkopplung muss zwischen der äußeren Aluminiumhalb
schale und dem Isoliersteg erfolgen.
Die Türflügel sind mit einem 4-seitig umlaufenden, auf
Gehrung gefertigten Flügelprofil auszuführen.
Das Nachrüsten einer Mitteldichtung muss gewährleistet
sein.

Die Beschlagsmontage erfolgt mittig in der Aluminium Mi
ttelschale beim Blendrahmenprofil bzw. Aluminium Innens
chale beim Flügelprofil, nicht im Isoliersteg.

Profilbautiefen:
Blendrahmen, Pfosten, Riegel 75 mm
Flügelrahmen (Tür) 75 mm

Profilansichtsbreiten (von außen):
Blendrahmen, seitlich und oben 105 mm
Sockel (Seitenteil + Flügel), unten 165 m
Pfosten 85 mm
Flügelrahmen, 95 mm
Schwelle:  mit wärmegedämmter GKF-Fibertherm Schwelle,
mit barrierefreiem Schwellenaufsatzprofil, Fußbodenhöhe
: ca. 170mm

Montagestöße sind ohne Rahmenverbreiterungen herzustell
en, inkl. statisch erforderlicher Rahmenverstärkungen

Eine Bauwerksbefestigung ist im Profil mittig über die
Mittelschale des Blendrahmens möglich; Befestigungsgrun
d: Mauerwerk KS

Oberflächen
Oberfläche: pulverbeschichtet, nach RAL Farbton und Bem
usterung
Schalldämmaß: Rw = 32 dB

Türbänder
gemäß Beschreibung und entsprechend den zu erwartenden
Lasten: Ropllentürbänder, 3D-verstellbar

Verglasung
2-fach Isolierverglasung
Verglasung: Sonnenschutz-Iso-Glas, VSG / VSG,
Seitenteil als Festverglasung, VSG / VSG

Wärme- und Sonnenschutz:
· U-Wert: 1,1 W/m²K mit thermisch verbesserten Randverb
und
· Ud<1,5W/m²K
· g< 0,54, Farbton Isolierverglasung: neutral / Reflexi
on schwach
· Fugendurchlässigkeitsklasse 3 nach DIN EN 12207-1

Schloss incl. Zubehör
Leistungsmerkmale:
· selbstverriegelnd
· 3-fach-Verriegelung
· permanente Öffnungsmöglichkeit von der Rauminnenseite
· vorgerichtet für PZ für Freigabe der Tagesfunktion vo
n der Rauminnenseite (AT 1.01) - außen ohne PZ-Lochung!
· vorgerichtet für PZ für Schaltung innen und außen sow
ie elektrischem Türöffner (nur AT 1.05)

Antipanik- Garnitur, bestehend aus: Riegel-Fallenschlos
s mit Antipanikfunktion, mit Wechsel, Edelstahl-Stulp,
Riegel und Falle, Edelstahl, Schließfunktion "E" -Wechs
elfunktion-, vorgerichtet für Profilzylinder

Betätigung Gangflügel
innen: Drücker, U-Form, Edelstahl
außen: Griffstange, Edelstahl, rund, über gesamte Türhö
he

Türschließer auf dem Gangflügel
siehe Position Zulage Obentürschließer

Bodenschwelle
barrierefreie Türschwelle über die gesamte Breite des T
ürflügels
thermisch getrennt, verdeckt liegende, nicht sichtbare
Befestigung,
Farbe Aluminium schwarz/schwarz
Trittschutz in schwarz

Antipaniktür Bodenschwelle ist innen bündig mit OKFF un
d aussen mit Versatz einzubauen.

Baukörperanschluss
wie in "Hinweise Außentüren" beschrieben.
Alle gängigen Normen, Richtlinien, Vorschriften und Ver
ordnungen für Türen in Flucht und Rettungswegen sind ei
nzuhalten. Ein entsprechendes Zertifikat über das Eleme
nt, ist auszustellen und dem Bauherren auszuhändigen.

Einbauort: AT 1.01 und AT 1.05
Ausführung gemäß Detail AP 6.35

Türelement
angebotenes Fabrikat: .................................
.......
"vom Bieter einzutragen"
Menge: 2,000 St

**01.01.030 Alu-Glas-Tür-Element AT 1.04, AT 2.01**
Ausführung wie 01.01.020, jedoch als zweiflügelige Tür,
 ohne Seitenteil

Abmessungen
251 x 264 cm

· Beschlag für 2-flügelige Paniktüren Schließfunktion E
 (gem. DIN EN 179) mit gesicherter Fallenfeststellung
· vorgerichtet für PZ für Freigabe der Tagesfunktion vo
n der Rauminnenseite - außen ohne PZ-Lochung!
· Antipanik- Garnitur, bestehend aus: Riegel-Fallenschl
oss mit Antipanikfunktion, mit Wechsel, Edelstahl-Stulp
, Riegel und Falle, Edelstahl, Schließfunktion "E" -Wec
hselfunktion-, vorgerichtet für Profilzylinder, Treibri
egelschloss (Gegenkasten) mit Antipanikfunktion, Schalt
schloss mit Befestigungs- und Verriegelungsplatte, Bode
nbuchse und Befestigungsmaterial, Treibriegelstangen, F
alleneinlaufteile, Mitnehmer

Einbauort: AT 1.04 und AT 2.01
Ausführung gemäß Detail AP 6.36

Türelement
angebotenes Fabrikat: .................................
.......
"vom Bieter einzutragen"
Menge: 2,000 St

**01.01.040 Alu-Blech-Tür AT 1.02**
Ausführung wie 01.01.020, jedoch als Alu Tür mit Blechp
aneel-Füllung gedämmt und Oberlicht

Abmessungen
125 x 264 cm
davon Oberlicht 50 x 125 cm

ohne Seitenteil

Füllung Türblatt: Blechpaneel-Füllung
Füllung Oberlicht: 2-fach Isolierverglasung

Paneelelemente
R>= 1,2 m2K/W bzw Up<=0,73 W/m2K
Ud <= 1,5 W/m2K

Schloss vorgerichtet für PZ für Freigabe der Tagesfunkt
ion von der Rauminnenseite - außen ohne PZ-Lochung!

Betätigung Gangflügel
innen: Drücker, U-Form, Edelstahl
außen: Knauf, Edelstahl

Einbauort: AT 1.02
Ausführung gemäß Detail AP 6.37

Türelement
angebotenes Fabrikat: .................................
.......
"vom Bieter einzutragen"
Menge: 1,000 St

**01.01.050 Alu-Blech-Tür AT 1.03**
Ausführung wie 01.01.020, jedoch als Alu Tür mit Blechp
aneel-Füllung gedämmt und Oberlicht

Abmessungen
125 x 264 cm
davon Oberlicht 50 x 125 cm

ohne Seitenteil

Füllung Türblatt: Blechpaneel-Füllung
Füllung Oberlicht: Blechpaneel-Füllung

Paneelelemente
R>= 1,2 m2K/W bzw Up<=0,73 W/m2K
Ud <= 1,5 W/m2K

Schloss vorgerichtet für PZ für Freigabe der Tagesfunkt
ion von der Rauminnenseite - außen ohne PZ-Lochung!

Betätigung Gangflügel
innen: Drücker, U-Form, Edelstahl
außen: Knauf, Edelstahl

Einbauort: AT 1.03
Ausführung gemäß Detail AP 6.37

Türelement
angebotenes Fabrikat: .................................
.......
"vom Bieter einzutragen"
Menge: 1,000 St

#### Hauptabschnitt 01.02 Außentürelemente Sonstiges

**01.02.010 Zulage Obentürschließer**
Zulage zu Positionen Alu-Glas-Türelemente

Gleitschienentürschließer Bandgegenseite, Kopfmontage,
für einflügelige Türen bis 1250 mm Flügelbreite mit Öff
nungsunterstützung

Obentürschließer für die Montage an Außen-, Feuer- und
Rauchschutztüren, nach EN 1154 A, Größe 3 - 5,
für barrierefreie Türen nach DIN 18040 bis Flügelbreite
 1.250 mm bei max. 47 Nm Öffnungsmoment, hoher Wirkungs
grad über 80%, stark abfallendes Öffnungsmoment entspre
chend Einbausituation an-/abschaltbar, mit Gleitschiene
, von vorn einstellbare Schließkraft, Schließgeschwindi
gkeit, Öffnungsdämpfung und Endschlag, mit optischer Gr
ößenanzeige, Türblattmontage auf Bandgegenseite, mit Mo
ntageplatte, mit Feststelleinheit

Farbton: Alu eloxiert

Zubehör:
integrierte, weitestgehend unsichtbare flexible Öffnung
sbegrenzung für Gleitschienen

Bestandteil der Leistung und in den EP mit einzurechnen
 sind:
· die vollständige Inbetriebnahme
· die Abnahme durch einen Sachkundigen bzw.  Sachverstä
ndigen
· die Übergabe der Herstellerbescheinigung und des  Prü
fbuches
· die Einweisung des Nutzers

Türschließer
angebotenes Fabrikat: .................................
.......
"vom Bieter einzutragen"
Menge: 2,000 St

**01.02.020 Zulage Obentürschließer 2-flügelige Türen**
Leistung wie vor, jedoch für zweiflügelige Türen mit in
tegrierter Schließfolgeregelung
Menge: 2,000 St

**01.02.030 Türstopper**
Liefern und Montieren eines äußerst robusten Türpuffers
 mit Gummipuffer und integriertem Türfeststeller für sc
hwere Objekttüren im Außenbereich, incl. Steindolle zum
 vergießen und Distanzstücke

Befestigung auf Fußboden.
Material: Edelstahl
Menge: 6,000 St

#### Hauptabschnitt 01.03 Innentüren

**01.03.010 Werkstattzeichnungen und Nachweisführung**
Werkplanung durch den Auftragnehmer für Innentüren

Werkstattzeichnungen, statische Nachweisführung, Glasst
atik, Wärmeschutznachweisberechnungen, Schallschutznach
weise der einzelnen Elemente durch den AN für die Gesam
tleistung, einschl. kompletter Kostenübernahme.

Werkplanung mit den dazugehörigen Detailzeichnungen und
 Montageplänen erstellen, insbesondere die unterschiedl
ichen Bauteilanschlüsse und Abschlüsse an verschiedene
Baukörper sind zu berücksichtigen.

Des Weiteren hat die Werkplanung alle Angaben zu enthal
ten, die zur fachtechnischen Prüfung entsprechend den A
nforderungen für die Prüfstatik und zur Beurteilung der
 Übereinstimmung mit  dem Leistungsverzeichnis und dem
Projekt erforderlich sind.

Die Ausführung der Leistung erfolgt erst nach Freigabe
der Werkplanung.
Menge: 1,000 psch

**01.03.020 Innentürelement Drehflügeltür einflg. IT 1.14**
Alu-Tür-Element, ungedämmtes rauchdichtes Aluminium Tür
-System, nach EN 1634-3 / DIN 18095, als einflügelige T
ür mit Oberlicht festverglast, als rauchdichte Tür RS n
ach DIN 4102-5 nach DIN 18095; mit bauaufsichtlicher Zu
lassung liefern und montieren.

Ausführung wie folgt:

lichte Öffnung gesamt: b/h= ca. 1340 / 2560mm
Abmessung Tür 120 / 256 cm
Höhe Tür: ca. 2070 mm
Höhe Oberlicht: ca. 490 mm
65 mm Grundbautiefe

Öffnungsrichtung entspr. Gundrissplan

Einbaubedingte Montagestöße sind verdeckt auszuführen.
Aufdoppelungen von Profilen sind nicht zulässig.

Brandschutz
RS -  rauchdicht nach DIN 18095;

Konstruktionsmerkmale

Die Konstruktion ist außen und innen flächenbündig. Es
dürfen nur geprüfte, zum System gehörende Gläser und/od
er Ausfachungen eingesetzt werden. Die Abdichtung der G
läser und/oder Ausfachungen erfolgt mit äußeren und inn
eren EPDM- Dichtungen.

Es dürfen nur geprüfte, zum System gehörende Beschläge
eingesetzt werden. Die Abdichtung im Fußpunkt (Sockel)
erfolgt durch eine sich - beim Schließen der Tür - auto
matisch absenkende Dichtung.  Die Montage der Elemente
hat nach den Vorgaben des Allgemeinen bauaufsichtlichen
 Prüfzeugnisses zu erfolgen.

Die Türen sind rauchdicht nach EN 1634-3 / DIN 18095 au
szuführen.

Die Kennzeichnung erfolgt durch ein Typenschild.

Profilbautiefen
Blendrahmen, Pfosten, Riegel,
Flügelrahmen und Sockel 65 mm

Profilansichtsbreiten
Blendrahmen / Sockel, unten 106 / 150 mm
Blendrahmen, seitlich / oben 69 mm
Riegel 94 mm
Flügelrahmen (nach außen öffnend) 98 mm
Flügelrahmen (nach innen öffnend) 73 mm
Flügelprofil unten 142 mm

Die Türflügel sind mit einem 4-seitig umlaufenden, auf
Gehrung gefertigten Flügelprofil auszuführen.

Bodendichtung
Ausführung schwellenlos bzw. bei Erfordernis mit
Alu-Halbrund-Profil, mit automatischer Senkdichtung (RS
nach DIN 18095).

Verglasung
VSG, mit EPDM-Dichtungen; seitlich angeordnete Stahl-Gl
asleisten aus feuerverzinktem Bandstahl;

Dicke der Verglasung: ca. 8,0mm gem. Glasstatik durch A
N

Drückergarnitur
Feuerschutzgarnitur, Rosettengarnitur, gekröpfter Edels
tahl U-Beschlag, matt, nach DIN 18273;

Es dürfen nur geprüfte, zum System gehörende Beschläge
eingesetzt werden.

Bänder
Rollenbänder, getrennt 3-D verstellbar; Anzahl nach Sta
tik AN

Schloss
Leistungsmerkmale:
· permanente Öffnungsmöglichkeit von beiden Raumseiten
· ohne Vorrichtung für Profilzylinder Türelement ist ni
cht verschließbar
· Stulp und Schließblech aus Edelstahl

Farbe
Pulver-Beschichtung, RAL-Ton - nach Wahl AG;

Türschließer
siehe Zulage Obentürschließer

Einbauart
Einbau seitlich stumpf gegen Wand, oben stumpf gegen St
urz

inkl. dauerelastische Fuge zwischen Türelement und Bauk
örper auf Band- und Bandgegenseite

Anschlüsse gemäß Zulassung

Befestigungsuntergrund:
Mauerwerk / Estrich - ungeputzt

Zur Befestigung an angrenzende Bauteile sind Brandschut
zdübel mit bauaufsichtlicher Zulassung zu verwenden.

In die EP-Position sind folgende Leistungen mit
einzukalkulieren:

- fachgerechter Anschluß an anschließenden Bauteilen
  entspr. Zertifikat
- die Obentürschließer sind nach Aufforderung durch die
  Bauüberwachungung während der Bauzeit zu deaktivieren

  und wieder anzuschließen
- zusätzliches Bearbeiten der Türen vor Übergabe,
  Gangbarmachen, Einstellen der Türen
- Auflistung der Türelemente mit allen Bestellangaben
  für die Profilzylinder (Zylinderlänge, Ausmittigkeit)
- Lieferung der Prüfzeugnisse

Falls für die angebotene Konstruktion keine allgemeine
amtliche Zulassung vorhanden ist, so gehört es zu den A
ufgaben des Auftragnehmers, Einzelzulassungen unter Bea
chtung der in der Genehmigungsplanung enthaltenen und i
hm mitgeteilten Auflagen, ggf. durch zusätzliche Prüfun
gen, zu bewirken. Das gilt entsprechend für dazu erford
erliche Gutachten und Prüfversuche. Die Aufwendungen fü
r die Genehmigungsfähigkeit sind in die Preise einzurec
hnen.

Einbauort: Treppenraum EG IT 1.14
Ausführung gemäß Detail AP 6.33

angebotenes Fabrikat: .................................
................
"vom Bieter einzutragen"
Menge: 1,000 St

**01.03.030 Innentürelement Drehflügeltür einflg. IT 2.01**
Ausführung wie 01.03.010, jedoch

Abmessungen
122 x 214,5 cm
ohne Oberlicht

Einbauort: AT 2.01
Ausführung gemäß Detail AP 6.34

Türelement
angebotenes Fabrikat: .................................
.......
"vom Bieter einzutragen"
Menge: 1,000 St

**01.03.040 Innentürelement Drehflügeltür zweiflg. IT 1.12, 2.02, 2.04**
Alu-Tür-Element,  thermisch getrenntes Aluminium-System
 für Feuerschutzabschlüsse F 30 als zweiflüglige Tür, a
ls feuerhemmende und rauchdichte Brandschutztür T30-RS
nach DIN 4102-5 mit Zusatzfunktion nach DIN 18095; mit
bauaufsichtlicher Zulassung liefern und montieren.

Ausführung wie folgt:

lichte Öffnung: b/h= ca. 2110 / 2400mm

Schlagrichtung entspr. Gundrissplan

Einbaubedingte Montagestöße sind verdeckt auszuführen.
Aufdoppelungen von Profilen sind nicht zulässig.

Brandschutz
T30-RS - Brandschutztür nach DIN 4102-5 mit Zusatzfunkt
ion rauchdicht nach DIN 18095;

Konstruktionsmerkmale
80 mm Grundbautiefe,  5-Kammer-Aluminium-Hohlprofile

Brandschutz-Isolatoren sind nach den Systemvorgaben ein
zubringen. Es dürfen nur geprüfte, in der Zulassung auf
geführte Brandschutzgläser und/oder Ausfachungen einges
etzt werden. Die Abdichtung der Brandschutzgläser und/o
der Ausfachungen erfolgt mit äußeren und inneren EPDM-
Dichtungen.
Es ist eine entsprechende Falzgrundbelüftung sowie die
erforderlichen Zusatzmaßnahmen gemäß Zulassung vorzuneh
men.

Profilbautiefen
Blendrahmen, Pfosten, Riegel,
Flügelrahmen, Sockel 80 mm
Pfosten (verstärkt) 140 mm

Profilansichtsbreiten
Blendrahmen / Sockel, unten 106 / 150 mm
Blendrahmen, seitlich und oben 69 mm
Pfosten 94 mm
Riegel 94 mm

Blendrahmenverbreiterung 60 mm

Innen und außen flächenbündige Türflügel mit umlaufende
r Schattennut von 5 mm.

Bodendichtung
Ausführung schwellenlos bzw. bei Erfordernis mit
Alu-Halbrund-Profil, mit automatischer Senkdichtung (RS
nach DIN 18095).

Verglasung
VSG, mit EPDM-Dichtungen; seitlich angeordnete Stahl-Gl
asleisten aus feuerverzinktem Bandstahl;

Dicke der Verglasung: ca. 8,0mm gem. Glasstatik durch A
N

Drückergarnitur
Es dürfen nur geprüfte, zum System gehörende Beschläge
eingesetzt werden.

Bänder
Rollenbänder, getrennt 3-D verstellbar; Anzahl nach Sta
tik AN

Schloss
Leistungsmerkmale:
· permanente Öffnungsmöglichkeit von beiden Raumseiten
· ohne Vorrichtung für Profilzylinder Türelement ist ni
cht verschließbar (IT 2.04, 2.02)
· vorgerichtet für PZ (IT 1.12)
· Stulp und Schließblech aus Edelstahl

Farbe
Pulver-Beschichtung, RAL-Ton - nach Wahl AG;

Türschließer
siehe Zulage Obentürschließer

Einbauart
Einbau seitlich stumpf gegen Wand, oben stumpf gegen St
urz

inkl. dauerelastische Fuge zwischen Türelement und Bauk
örper auf Band- und Bandgegenseite

Anschlüsse gemäß Zulassung

Befestigungsuntergrund:
Mauerwerk / Estrich - ungeputzt

Zur Befestigung an angrenzende Bauteile sind Brandschut
zdübel mit bauaufsichtlicher Zulassung zu verwenden.

In die EP-Position sind folgende Leistungen mit
einzukalkulieren:

- fachgerechter Anschluß an anschließenden Bauteilen
  entspr. Zertifikat
- die Obentürschließer sind nach Aufforderung durch die
  Bauüberwachungung während der Bauzeit zu deaktivieren

  und wieder anzuschließen
- zusätzliches Bearbeiten der Türen vor Übergabe,
  Gangbarmachen, Einstellen der Türen
- Auflistung der Türelemente mit allen Bestellangaben
  für die Profilzylinder (Zylinderlänge, Ausmittigkeit)
- Lieferung der Prüfzeugnisse

Falls für die angebotene Konstruktion keine allgemeine
amtliche Zulassung vorhanden ist, so gehört es zu den A
ufgaben des Auftragnehmers, Einzelzulassungen unter Bea
chtung der in der Genehmigungsplanung enthaltenen und i
hm mitgeteilten Auflagen, ggf. durch zusätzliche Prüfun
gen, zu bewirken. Das gilt entsprechend für dazu erford
erliche Gutachten und Prüfversuche. Die Aufwendungen fü
r die Genehmigungsfähigkeit sind in die Preise einzurec
hnen.

Einbauort: Flur EG IT 1.12, Flur OG IT 2.02, 2.04
Ausführung gemäß Detail AP 6.31

angebotenes Fabrikat: .................................
................
"vom Bieter einzutragen"
Menge: 3,000 St

**01.03.050 Zulage Obentürschließer, 1-flügelige Türen**
Zulage für Obentürschließer an RS Tür der Vorposition f
ür Lieferung und Einbau eines Obentürschließer mit inte
grierter Rauchmeldezentrale und Feststellfunktion mit f
olgenden Anforderungen:

Gelenkarm-Türschließer nach EN 1154, mit CE-Kennzeichnu
ng. Mit stark abfallendem Öffnungsmoment für leichtes T
üröffnen gemäß DIN SPEC 1104. Schließgeschwindigkeit, E
ndschlag, hydraulisch kontrollierte Öffnungsdämpfung so
wie Schließverzögerung über Ventil komfortabel von vorn
e einstellbar.
mit integriertem Netzteil und Rauchmelder mit Betriebs-
 und Wartungsanzeige. Bauhöhe 30 mm.
mit integrierter elektromechanischer Feststellung, 24 V
 DC, geprüft nach EN 1155. Feststellpunkt (zwischen 80°
 und 180°) und Ausrückkaft stufenlos einstellbar.
Eignungsnachweis mit der jeweiligen Feuer- und Rauchsch
utztür erforderlich.
Montage auf der Bandgegenseite. Höhenverstellbar
Farbe: eloxiert

Inbetriebnahme mit Abnahme der Anlage, die Kosten für d
ie erstmalige Abnahmeprüfung sind mit in den EP einzure
chnen.

Bauseits werden durch das Elektro-Gewerk folgende Leist
ungen erbracht:
- Elektrozuleitung 230V ab Unterverteilung incl.
  Sicherungsabgang
- Unterputzdosen mit Abdeckung neben der Tür (bis 20cm)

  als Kabelübergang Elektro und Schwachstrom

Bestandteil der Leistung und in den EP mit einzurechnen
sind:
- Kabelverlegung innerhalb des Türelementes bis zu den

  beiden Anschlußdosen (20cm neben der Tür) wie folgt:
  1x230V
- das Klemmen aller Leitungen
- die vollständige Inbetriebnahme der Feststellanlage
- die Abnahme durch einen Sachkundigen bzw.
  Sachverständigen
- die Übergabe der Herstellerbescheinigung

Position: IT 1.14, 2.01
Menge: 2,000 St

**01.03.060 Zulage Obentürschließer, 2-flügelige Türen**
Zulage für Obentürschließer an RS Tür der Vorposition f
ür Lieferung und Einbau eines Obentürschließer mit inte
grierter Rauchmeldezentrale und elektromechanischer Fes
tstellfunktion mit folgenden Anforderungen:

Ausführung für zweiflügelige Türen mit integrierter Sch
ließfolgeregelung

Gleitschienen-Türschließer nach EN 1154, mit CE-Kennzei
chnung. Mit stark abfallendem Öffnungsmoment für leicht
es Türöffnen gemäß DIN SPEC 1104. Schließgeschwindigkei
t, Endschlag, hydraulisch kontrollierte Öffnungsdämpfun
g sowie Schließverzögerung über Ventil komfortabel von
vorne einstellbar.
Gleitschiene mit integriertem Netzteil und Rauchmelder
mit Betriebs- und Wartungsanzeige. Bauhöhe 30 mm.
Gleitschiene mit integrierter elektromechanischer Fests
tellung, 24 V DC, geprüft nach EN 1155. Feststellpunkt
(zwischen 80° und 120°) und Ausrückkaft stufenlos einst
ellbar.
Eignungsnachweis mit der jeweiligen Feuer- und Rauchsch
utztür erforderlich.
Montage auf der Bandgegenseite. Höhenverstellbar
Farbe: eloxiert

Inbetriebnahme mit Abnahme der Anlage, die Kosten für d
ie erstmalige Abnahmeprüfung sind mit in den EP einzure
chnen.

Bauseits werden durch das Elektro-Gewerk folgende Leist
ungen erbracht:
- Elektrozuleitung 230V ab Unterverteilung incl.
  Sicherungsabgang
- Unterputzdosen mit Abdeckung neben der Tür (bis 20cm)

  als Kabelübergang Elektro und Schwachstrom

Bestandteil der Leistung und in den EP mit einzurechnen
sind:
- Kabelverlegung innerhalb des Türelementes bis zu den

  beiden Anschlußdosen (20cm neben der Tür) wie folgt:
  1x230V
- das Klemmen aller Leitungen
- die vollständige Inbetriebnahme der Feststellanlage
- die Abnahme durch einen Sachkundigen bzw.
  Sachverständigen
- die Übergabe der Herstellerbescheinigung

Position: IT 1.12, 2,02, 2.04
Menge: 3,000 St

**01.03.070 Wandstopper**
Liefern und Montieren von Türstoppern, als Wandstopper,
 in Edelstahl, zu den vorgenannten Innentüren, rund, d=
30mm

Incl. aller zur Montage benötigten Befestigungsmittel u
nd Unterplatten.

Befestigung in Wände (Mauerwerk)

Festlegung Standort nach Abstimmung AG
Menge: 8,000 St
Zuordnung: 344

**01.03.080 Zulage Kabelübergang**
Zulage zu Türelementen mit Feststellanlagen

Einbau eines Kabelüberganges als Steckverbindung für ei
ne Steckdose im oberen Bereich der Tür. inkl. verdeckte
 Kabelführung.

Der Elektroanschluss erfolgt bauseits durch das Elektro
gewerk inkl. Anschluss an die bauseitige Einbruchmeldea
nlage.
Menge: 2,000 St

#### Hauptabschnitt 01.04 Inbetriebnahmen / Abnahmeprüfung / Dokum

**01.04.010 Abnahmeprüfung der Feststellanlagen**
Kosten für die Abnahmeprüfung der Feststellanlagen

Nach dem betriebsfertigen Einbau der Feststellanlagen a
m Anwendungsort sind deren einwandfreie Funktion und vo
rschriftsmäßige Installation durch eine Abnahmeprüfung
festzustellen.
Die Abnahmeprüfung darf nur von autorisierten Fachkräft
en oder von Fachkräften einer dafür benannten Prüfstell
e durchgeführt werden.
Nach erfolgreicher Abnahmeprüfung in unmittelbarer Nähe
 des Abschlusses an der Wand Schild in der Größe 105 mm
 x 52 mm mit der Aufschrift Feststellanlage Abnahme dur
ch .... (Firmenzeichen sowie Monat und Jahr der Abnahme
) dauerhaft anzubringen.

Dem Betreiber ist über die erfolgreiche Abnahmeprüfung
eine Bescheinigung auszustellen; sie ist durch den Betr
eiber aufzubewahren.
Menge: 1,000 psch

**01.04.020 Dokumentation**
Zusammenstellen einer Dokumentation für alle vom AN in
diesem LV erbrachten Leistungen, bestehend  aus Bestand
sunterlagen, insbesondere Werk-und Montageplanung, Bedi
en-, Wartungs-und Pflegeanleitungen, Prüfzeugnissen, Zu
lassungsbescheiden, technischen Datenblättern, Sicherhe
itsdatenblättern, Hersteller-und Lieferantenverzeichnis
, Zusammenstellung eingesetzter Nachunternehmer; Zuordn
ung der verbauten Produkte zu Einsatzort, Lieferscheine
, Entsorgungsnachweise etc.

Die Unterlagen sind spätestens 2 Wochen vor Einreichung
 der Schlussrechnung dem AG geordnet in beschrifteten A
4 Aktenordnern in 1-facher Ausfertigung sowie digital z
u übergeben.
Menge: 1,000 psch

#### Hauptabschnitt 01.05 Regiestunden

**01.05.010 Stundensatz Baufacharbeiter/-in**
Stundenlohnarbeiten durch Arbeitskräfte auf Anordnung d
es AG ausführen. Der Verrechnungssatz für die jeweilige
 Arbeitskraft umfasst sämtliche Aufwendungen wie Lohn-
und Gehaltskosten, Lohn- und Gehaltsnebenkosten, Zuschl
äge, lohngebundene und
lohnabhängige Kosten, sonstige Sozialkosten, Gemeinkost
en, Wagnis und Gewinn. Erschwerniszuschläge sowie Zusch
läge für Überstunden, Nacht-, Sonntags- und Feiertagsar
beit werden gesondert vergütet.

Baufacharbeiter/-in
Menge: 5,000 h

USt %: 19,00
